# Neubau Kita Freckenhorst, Nordfeld
Angebotsaufforderung (GAEB DA XML 3.2, DA83)
Projekt: 2317
Währung: EUR
Vergabeart: Öffentliche Ausschreibung
Abgabeort: Rechts- und Ausländeramt (36 ZVM); Zentrales Vergabemanageme
Erstellt mit: GXML Toolbox V3.3 R20220330, ORCA AVA 25.0.2 - Professional Edition 25.00.02, 26.08.2025

## Ausführungszeitraum:
Ausführungszeitraum gem. beiliegendem Terminplan:
insbesondere
Oberboden gesamt: 01.06.2026 - 23.06.2026
Bereich 1  01.06.2026 - 09.06.2026
Bereich 2+3  10.06.2026 - 23.06.2026

## Hinweis Leistungstexte
Es wird darauf hingewiesen, dass das handschriftliche Verändern oder Ergänzen der nachfolgenden Leistungsbeschreibungen zum Ausschluss führt. Dem Bieter ist es freigestellt Ergänzungen oder Hinweise zu seiner Kalkulation in einem gesonderten Anschreiben anzumerken. Die nachfolgenden Leistungsbeschreibungen sind vollumfänglich anzubieten.

## Baubeschreibung Allgemein
Baubeschreibung Allgemein

Bei dem ausgeschriebenen Projekt handelt es sich um den Neubau einer 5-Gruppen Kindertageseinrichtung in einem Wohngebiet im Stadtteil Freckenhorst der Stadt Warendorf.
Das Gebäude ist eingeschossig, nicht unterkellert. Das Gebäude hat größtenteils ein Flachdach und erhält teilweise fünf Sheddächer.

Das Grundstück befindet sich an der Straße Nordfeld 8. Die Zufahrtsstraße im Süden des Baugrundstücks ist mit Baubeginn fertiggestellt. Auf dem Grundstück befindet sich Baumbestand, den es teilweise zu erhalten gilt. Die an der östlichen Grundstücksgrenze vorhandene straßenbekleidenden Baumreihe ist während der Bauzeit zu schützen. Die Baustelle wird vom der Straße Nordfeld und zur Hauptschule aus erschlossen. Die im Baustelleneinrichtungsplan gekennzeichnete Baustelleneinrichtungsfläche wird vor Baubeginn durch den AG mit einer ausreichenden HKS-Schotterschicht angedeckt. Diese dient als Aufstandfläche für Kran, Autokran, etc.

Die Fertig-Fußbodenhöhe OKFF EG der Kindertagesstätte liegt bei ca. 59,80 m NHN.

Das Gebäude entsteht in vorgefertigter Holzrahmenbauweise mit Holzbalkendecken sowie einer Holzfassade aus senkrechten gehobelten Profilbrettern. Lediglich die Sohle wird in WU-Recycling-Beton erstellt. Die Sohle erhält massive Aufkantungen für die Außenfassade.

Die Dachflächen werden als Flachdach mit extensiver Dachbegrünung aufgebaut. Die fünf Sheddächer erhalten ein Stehfalzdach und dienen als Aufstellfläche für eine Photovoltaikanlage. Das Lüftungsgerät wird auf dem Flachdach über der Küche platziert. Die Entwässerung erfolgt außenliegend über Fallleitungen.

Die Fenster und großflächigen Glasfassaden werden als Holz-Aluminiumfenster ausgeführt. Der außenliegende Sonnenschutz besteht aus textilen Senkrechtmarkisen, schienengeführt als Vorbausystem.

Über die örtlichen Gegebenheiten hat sich der Bieter zwingend vor Angebotsangabe vor Ort zu informieren. Sollten sich hieraus zusätzlichen Maßnahmen erforderlich werden, welche noch nicht Bestandteil der Ausschreibung sind, so ist darauf schriftlich mit Angebotsabgabe hinzuweisen.

## Allgemeinen Vorbemerkungen
Allgemeinen Vorbemerkungen:

1.  Alle für die Ausführung der Leistungen in Frage kommenden Normen sowie Vorschriften der Behörden, Berufsgenossenschaften, technischen Überwachungsvereine etc. in der zur Auschreibung gültigen Fassung sind zu berücksichtigen und einzuhalten.
Es gilt die VOB in der aktuellen Fassung.

2.  Der Bieter hat sich vor Angebotsabgabe in ausreichendem Maße von der örtlichen Situation und den damit zusammenhängenden preisbildenden Faktoren ein Bild zu verschaffen. Hierzu gehören auch die Möglichkeiten der Zufahrt, insbesondere für schwere Fahrzeuge, Vorbereitung der Baustelle für die Baustelleneinrichtung, Materiallagerung usw.

3  Zur Abwicklung der übertragenen Leistungen ist vom AN schriftlich der von ihm damit betraute verantwortliche Fachbauleiter und dessen Stellvertreter vor Baubeginn zu benennen. Dieser darf während der Durchführung der Vertragsarbeiten nur mit Zustimmung der Bauleitung abgezogen werden.

4.  Der AN hat sicherzustellen, dass bei Ausführung seiner Arbeiten der reibungslose Ablauf aller anderen Gewerke sichergestellt ist. Alle hieraus sich eventuell ergebenden Mehrkosten sind mit dem Angebotspreis abgegolten.

5.  Der AN ist verpflichtet, laufend Bautageberichte zu führen und der Bauleitung wöchentlich eine Durchschrift unaufgefordert zu übergeben.

6.  Alle einschlägigen Unfallverhütungsvorschriften und Arbeitsschutzbestimmungen (Arbeitsstättenverordnung und Arbeitsstättenrichtlinie)  sind zwingend zu beachten und einzuhalten.Die Beschäftigten haben sich vor Aufnahme der Arbeit über die Sichheitsmaßnahmen ausreichend zu informieren. Der ausliegende SIGE-Plan (Sicherheits und Gesundheitsplan) ist während der gesamten Ausführung zu beachten.Den Anweisungen des SIGEKO (Sicherheits und Gesundheitskoordinator) ist umgehend und zwingend Folge zu leisten. Hiermit wird eindringlich auf die Benutzung der Sicherheitsbekleidung und die persönliche Schutzausrüstung hingewiesenen, es besteht Helmpflicht während der gesamten Rohbauphase!!!  Der Inhalt der gelben Mappe  Berufsgenossenschaften ist zu beachten. Der Auftragnehmer verpflichtet sich, vor Arbeitsaufnahme auf der Baustelle für seine Leistungen entsprechende Gefährdungsanalysen an den Koordinator schriftlich (mindestens 2 Wochen vorher) bekanntzugeben.

7.  Der AN ist verpflichtet, die Baustelle arbeitstäglich von Schutt, Gerümpel, Verpackungsmaterialien und sonstigen Verunreinigungen, die aus seiner Arbeitsabwicklung herrühren, freizuhalten. Er ist auch für das Sauberhalten der Zufahrtswege zur Baustelle einschl. etwa in Mitleidenschaft gezogener öffentlicher Straßen und Wege im Sinne der Verkehrssicherungspflicht §§ 823 ff BGB im Rahmen seines Arbeitsbereiches voll mitverantwortlich.
Für alle an der Unterlassung solcher Maßnahmen erwachsenden unmittelbaren oder mittelbaren Schäden haftet allein der AN. Insbesondere haftet er für alle Schäden und Unfälle infolge unterlassener oder nicht ordnungsgemäßem Umgang von bauseits vorhanden Absperrungen, Fassadengerüsten, etc.

8.  Unzureichende Sicherungsmassnahmen (Absturzsicherungen, Gerüste usw.) bzw. die Beseitigung von Sicherungsmassnahmen durch andere am Bau Beteiligte ist unverzüglich der Bauleitung mitzuteilen. Sicherungsmassnahmen die zum Zweck der Ausführung kurzfristig entfernt werden müssen sind unverzüglich wieder in ihren ursprünglichen Zustand zu versetzen

9.  Der bauleitende Architekt nimmt die Rechte des Bauherrn gegenüber den Auftragnehmern auf vertragsgemäße Ausführung der übernommenen Arbeiten wahr. Vereinbarungen mit der Bauherrschaft können nur über den Architekten in Übereinstimmung mit dem Bauherrn getroffen werden. Auftragnehmer, Subunternehmer, deren Angestellte, Gehilfen und Arbeiter haben die Anordnung der Bauleitung zur Aufrechterhaltung der Ordnung auf der Baustelle zu befolgen. Absprachen zwischen einzelnen Gewerken zur Ausführung und Terminen sind nicht zulässig.

10.  Es werden wöchentliche Baubesprechungen durchgeführt. Die Teilnahme des verantwortlichen Fachbauleiters ist ohne gesonderte Vergütung verbindlich. Die einberaumten Termine sind einzuhalten. Es wird ein für alle verbindliches Protokoll als Vertragsergänzung erstellt und verteilt.

11.  Architekt und Bauleitung sind nicht zur Vergabe von Nachaufträgen berechtigt, es sei denn, es ist im Einzelfall anders vereinbart.

12.  Die Kosten des Verbrauchs von Baustrom u. Bauwasser trägt der Bauherr. Die Herstellung der Anschlüsse ist Leistung des AN.

13.  Gleichwertige oder alternative Produkte und Materalien gegenüber den ausgeschriebenen dürfen nur mit schriftlicher Zustimmung des AG ausgeführt bzw. eingebaut werden. Der Nachweis der Gleichwertigkeit ist auf Anforderung vom AN zu erbringen, vor Vertragsabschluss, in Form eines Gutachtens oder einer verbindlichen Gleichwertigkeitsbescheinigung des Herstellers. Das Vorlegen von Datenblättern oder eine Gebrauchsbescheinigung reicht nicht aus.

14.  Alle Ausführungs- und Detailpläne werden vom AG ausschliesslich in digitaler Ausfertigung kostenlos zur Verfügung gestellt.
Der AN ist verpflichtet über die vom AG bereit gestellte Planserverplattform (Bereitstellung der Zugangsdaaten für AN durch AG) eigenveranwortlich und für die eigene Leistung rechtzeigt alle erforderlichen Unterlagen herunter zu laden.
Kopier- und Vervielfältigungskosten für eigenen Zwecke trägt der AN.
Der Umfang der zu vervielfältigenden Pläne entspricht orientierend den Anlagen zur Ausschreibung. Es ist von einem Planstand und einem indiziierten geänderten Planstand nach dem Durchlauf der Werk- und Montageplanungen einschl. der Freigaben auszugehen.

Sämtliche Unterlagen (Ausführungs- und Detailpläne, Statik, Bewehrungspläne, Haustechnikpläne, usw.) sind vom AN eigenverantwortlich zu prüfen, Unstimmigkeiten sind dem Architekten bzw. der Bauleitung unverzüglich anzuzeigen. Änderung der geplanten Ausführung und der Materialien müssen schriftlich vom AG genehmigt werden.

15. Für den AN besteht die Möglichkeit der Firmendarstellung auf dem bauseits gestellten Baustellenschild. Die Vergütung wird vertraglich geregelt. Darüber hinaus sind weitere Firmendarstellungen am Bauzaun, Fassadengerüst, etc. nicht gestattet.

## Der Leistungsbeschreibung liegen die Richtlinien für
Der Leistungsbeschreibung liegen die Richtlinien für Ausführung und Abrechnung von Baustelleneinrichtungen zugrunde.

Die Genehmigung für die Inanspruchnahme öffentlicher Flächen und Flächen auf Nachbargrundstücken durch den AN ist von ihm zu beschaffen. Ebenso trägt er entstehende Gebühren, Mieten etc.

1. Allgemeines

1.1
Baustelleneinrichtungen sind  Hilfseinrichtungen, die zur Ausführung der vertraglichen Leistungen erforderlich sind.

1.2
Zusätzliche Baustelleneinrichtungen sind Hilfseinrichtungen, die zur Durchführung von Baumaßnahmen vom Auftraggeber zusätzlich gefordert werden (z. B. Bauzäune, Blenden, zusätzliche Absperrungen, Bauaufzüge u. ä.).

1.3
Der Auftraggeber bestimmt, welche Unternehmer während der Gebrauchsüberlassung die zusätzlichen Baustelleneinrichtungen kostenfrei oder gegen Kostenvergütung benutzen dürfen.

1.4
Alle Leistungen umfassen auch die Lieferung der dazugehörigen Stoffe und Bauteile einschl. Ab- Aufladen und Lagern auf der Baustelle sowie Beseitigung von Abfall und Schutt, wenn in der Leistungsbeschreibung nichts anderes vorgeschrieben ist, einschließlich aller Entsorgungsgebühren.

1.5
Vor Beginn der Leistung ist ein Zustandsprotokoll der Zufahrtsstraßen zum Baugelände und auf dem Baugelände mit der Objektüberwachung anzufertigen. Eventuell verursachte Beschädigungen und Veränderungen des Ursprungszustandes durch den AN sind unverzüglich vom AN zu beseitigen. Die Sauberhaltung der Zufahrten und des Baugeländes allgemein ist ständig zu gewährleisten.

2. Stoffe, Bauteile

2.1 Vorhalten
Stoffe und Bauteile, die der Auftragnehmer vorzuhalten hat, können gebraucht sein, wenn in der Leistungsbeschreibung nichts anderes vorgeschrieben ist, sie müssen jedoch ihre vollwertige Gebrauchsfähigkeit für die gesamte Bauzeit besitzen

2.2 Liefern
Stoffe und Bauteile, die in das Eigentum des Auftraggebers übergehen, müssen ungebraucht und neuwertig sein.

3. Ausführung

3.1
Der Auftragnehmer hat die Baustelleneinrichtungen unter eigener Verantwortung auszuführen. Er hat dabei die anerkannten Regeln der Technik und die behördlichen Vorschriften zu beachten. Zusätzliche Baustelleneinrichtungen, die der Auftraggeber gefordert hat, sind in einem zu dem vertragsgemäßen Gebrauch geeigneten Zustand zu überlassen und während der Vorhaltezeit in diesem Zustand zu erhalten.

3.2
Zusätzliche Winterbauschutzmaßnahmen sind nur auszuführen, wenn und soweit sie der Auftraggeber besonders abruft, bzw. der AN sie unentgeltlich stellen will, um die Arbeiten weiter zu führen.

4. Nebenleistungen

Nebenleistungen sind Leistungen, die auch ohne Erwähnung in der Leistungsbeschreibung zur vertraglichen Leistung gehören ( siehe VOB/B - DIN 1961 - § 2 Nr. 1 ).

5. Abrechnung

5.1
Die Leistung ist aus Zeichnungen zu ermitteln, soweit die ausgeführte Leistung diesen Zeichnungen entspricht. Sind solche Zeichnungen nicht vorhanden, ist die Leistung aufzumessen.

5.2 Es wird abgerechnet:

5.2.1
Bei Längenmaß (m) die tatsächliche Länge, bei Flächenmaß (m²) die tatsächliche Flächengröße und bei Raummaß (m³) das tatsächliche Volumen.

5.2.2
Die Vorhaltezeit für zusätzliche Baustelleneinrichtungen beginnt mit deren Benutzbarkeit, jedoch frühestens an dem Tag, zu dem die Benutzbarkeit vereinbart ist. Die Vorhaltezeit endet mit der Freigabe durch den Auftraggeber bzw. nach schriftlicher Mitteilung vom AG, zur Entfernung der Baustelleneinrichtung.

6. Zusätzlich gilt:

Außer den in den nachfolgenden Positionen näher bezeichneten Baustelleneinrichtungen sind alle weiteren für die zeit- und fachgerechte Ausführung der Bauwerks notwendig werdenden Maßnahmen und Einrichtungen jeder Art in die Einheitspreise einzurechnen und werden nicht besonders vergütet.

Die Vorhaltezeiten der Baustelleneinrichtungen gelten, soweit sie nicht besonders ausgeschrieben sind, für die Dauer aller vertraglichen Arbeiten des AN, einschl. der im Zuge der Ausbauarbeiten erforderlichen Leistungen wie Stemmarbeiten, Beihilfe bei Installationsarbeiten, Schließen von Aussparungen und Schlitzen, Einsetzen von Stahltüren, Stahltürzargen,  Konsolen, Gittern u. ä. Tagelohnarbeiten usw.

Den Vorschriften und Anweisungen der Polizeibehörden, der Berufsgenossenschaft, des Gewerbeaufsichtsamtes, der Bauaufsicht, des Straßen- und Brückenbauamtes, des SiGeKo, der behördlichen Stellen für Gas, Wasser, Elektro, Telefon usw. ist ohne besondere Vergütung Folge zu leisten.

Für den Baustromverteiler und die Baustellenbeleuchtung sind nach UVV "Allgemeinen Vorschriften" (VBG1) §19, DIN 5035 Teil 1, Arbeitsstättenverordnung (ASR), einzuhalten.

Es wird besonders auf die Einhaltung der erforderlichen Schalldämmeinrichtungen gemäß den allgemeinen Vorbemerkungen hingewiesen.

Der Kran muss anderen am Bau Beteiligten zur Verfügung gestellt werden. Die terminliche Absprache sowie die Abrechnung hierfür muss direkt mit diesen Firmen erfolgen (ohne Einschaltung der Bauleitung).

Die Verbraucherkosten (Strom und Wasser) werden abschließend separat mit dem Auftrageber mit Rechnungsnachweis abgerechnet. Die Zählerstände sind zu Beginn und zum Ende der Leistungen des AN fest zu stellen.

## Das Gebäude wird DGNB zertifiziert.
Das Gebäude wird DGNB zertifiziert.
Die in der Anlage beigefügten Anforderung sind einzuhalten und die erforderlichen Nachweise sind zu erbringen. Alle hieraus resultierenden Kosten sind in die Einheitspreise einzurechnen.

## Zur Baustelle
Die Anschrift der Bautelle lautet:

Nordfeld 8
48231 Warendorf

Die Baustelleneinrichtung erfolgt auf den Außenflächen auf dem Grundstück.
Die zur Verfügung stehenden Flächen sind dem beiliegenden Lageplan zu entnehmen. Park- und Materiallagerflächen sind auf dem Grundstück vorhanden, die Materiallagerung ist mit der Bauleitung abzustimmen.

## Zusätzliche technische Vertragsbedingungen - BODENBELÄGE
Zusätzliche Technische Vertragsbedingungen

1. Leistungsbeschreibung
Siehe Positionstexte
2. Alle Beläge sind vor Beginn der Arbeiten zu bemustern.
3. Ausführung
3.1 Nach Fertigstellung der Arbeiten bzw. fertiggestellten Teilabschnitten, ist zur Abnahme eine Grundreinigung der Beläge durchzuführen. Diese Arbeiten werden gesondert vergütet.
4.  Nachweise
4.1 Dem AG sind die Pflegeanleitungen der unterschiedlichen Bodenbeläge mit der Abnahme zweifach zu übergeben.
5. Nebenleistungen
Folgende Leistungen sind entspr. VOB/C Nebenleistungen:
5.1 Anschlüsse an angrenzende, durchdringende oder einzupassende Bauteile.
5.2  Entfernen des Ueberstandes von Randstreifen nach
  der Verlegung der Oberbodenbelaege.
5.3  Baustelleneinrichtung für die in diesem LV beschriebenen Leistungen
6. Normen
Es gelten unter anderem folgende Normen:
- DIN 18365 VOB/C  Bodenbelagsarbeiten
 Die Anforderungen der Deutsche Gesetzliche Unfallversicherung (DGUV) -Unfallverhütungsvorschrift GUV-V S 2 "KIndertageseinrichtungen" (April 2009) und die Regeln BG/GUV-SR S2 für Kindertageseinrichtungen sind von Auftragnehmer eigenveranwortlich einzuhalten.

## Verzeichnis der Unterlagen
Anlagen

1. DGNB Vorbemerkungen
2. Terminplan
3. Lageplan
4. Grundriss
5. Ansichten
6. Schnitte
7. Baustelleneinrichtung
8. D01 Fußbodenaufbau
9. Grundriss 1/50

## 009 Bodenbeläge

### Titel 01 Bodenbeläge

#### Untertitel 01.01 Baustelleneinrichtung

**01.01.5 Baustelleneinrichtung**
Baustelleneinrichtung für die gesamte Leistung des AN
gem. VOB C,  ATV DIN 18299, 4.1 bis 4.12  und gem. der
jeweiligen, das Gewerk betreffenden, ATV DIN 18 365 - Bodenbelagsarbeiten

soweit dies in den Leistungsbereich des AN fällt, sowie nachfolgend aufgeführter ergänzender
Leistungen des AN liefern, einrichten, vorhalten, abräumen und abfahren, soweit dies nicht in den
gesonderten Positionen ausgeschrieben ist.

Nachfolgende Punkte sind zu beachten und einzukalkulieren:

1. Baustelleneinrichtung

Lagermöglichkeiten für Materialien sind auf dem Grundstück und im Gebäude nur bedingt möglich und sind
mit der Bauleitung des AG abzustimmen. Die Lagerung von Arbeitsgeräten und Material muss so erfolgen, dass
keine oder lediglich geringfügige unvermeidbare Beeinträchtigungen anderer Beteiligter sowie in öffentlichen Flächen des Verkehrs, der Passanten etc. entstehen. Die Sicherung der Lagerbereiche und das Einholen von Genehmigungen für die Nutzung öffentlicher Flächen,  Abstimmung mit Behörden, einschließlich der notwendigen Kosten hierfür, sind Sache des AN.
Im Gebäude werden Aufenhaltsräume nicht zur Verfügung gestellt. Diese werden durch den AN gestellt und sind
auf der Basis des Baustelleneinrichtungsplans mit der Bauleitung abzustimmen.

WC-Conainer werden bauseits gestellt.

2. Baustrom und Bauwasser

Baustrom und Bauwasser werden durch das Rohbauunternehmen zur Verfügung gestellt. Sämtliche
Ausbaugewerke können Strom und Wasser an den eingerichteten Entnahmestellen entnehmen.

3. Gerüste

Gerüste, Schutzumwehrungen etc., die bauseits erstellt wurden, dürfen nur in Abstimmung mit der örtlichen
Bauleitung, dem Sigekoordinator und dem Ersteller geändert bzw. ab- oder umgebaut werden. Anschliessend
sind diese durch den AN wieder ordnungsgemäß gem. UVV herzustellen. Vor Benutzung sind die Gerüste
durch den AN eigenverantwortlich auf den vorschriftsmäßigen Zustand zu überprüfen sowie während
und zum Abschluß der Nutzung regelmäßig zu säubern.

4. Verunreinigungen

Entsprechend der VOB Teil C stellt die Beseitigung von Verunreinigungen oder Bauschutt, die durch Arbeiten des
AN entstanden sind, eine Nebenleistung dar und wird nicht besonders vergütet.

Bauschutt und andere Baustellenabfälle sind vor der Abfuhr gem. den Deponieklassen zu separieren, getrennt
abzufahren und zu entsorgen. Diese Leistungen sind ohne  bes. Aufforderung und in kürzesten Zeitintervallen
auszuführen. Kommt der AN dieser Aufforderung nicht nach, so ist der AG berechtigt, diese Arbeiten durch Fremdfirmen ausführen zu lassen. Dies gilt auch insbesondere für Verunreinigungen von Strassen-, Geh- und Fahrradwegen ausserhalb des Baustellenbereiches.

Die Reinigung der Anfahrtsstrassen mittels einer Nasskehrmaschine (mit Absaugung) wird bei Bedarf durch
den Rohbaunternehmer auf Anweisung des AG ausgeführt. Der hierfür entstehende Aufwand wird im Ermessen des AG
 auf alle Gewerke umgelegt.

5. Bautageberichte

Der AN hat ein Bautagebuch zu führen und dem AG wöchentlich zu überreichen. Die Berichte müssen
sämtliche Angaben enthalten, die für die Ausführung und Abwicklung des Auftrags von Bedeutung sind.

6. Zeichnungsunterlagen

für Gewerk Bodenbeläge nicht erforderlich.
Dokumentation (nach Abruf durch die Bauleitung / zur Abnahme) zu übergeben:
Lieferscheine,
Produktdatenblätter,
Pflegeanleitungen

7. Bauzaun und Sondernutzung:

Werden durch den AN bauseits erstellte Absperrungen, Bauzäune und Tore für die Durchführung  seiner Leistung entfernt, so sind diese sofort, spätestens täglich zum Arbeitsende in den ordnungsgemäßen Zustand wiederherzustellen. Für die dann notwendigen Absperrungen und für die allg. Verkehrsicherheit während der Durchführung seiner Leistung ist der AN eigenverantwortlich zuständig.

Die erteilte Sondernutzung für dieBaustellenüberfahrten und baustellenspezifischen Verkehrseinrichtungen, die bauseits errichtet wurden, sind vom AN im Rahmen seiner Leistung zu beachten und die Auflagen einzuhalten. Änderungen sind nur in Abstimmung mit dem AG zulässig.

8. Bautore bzw. Bautüren

Bautore bzw. Bautüren sind bei Arbeitsende abzuschließen.
Dies gilt auch, wenn die Baustelle noch durch andere Handwerker besetzt ist und zwar  ab 16.30 Uhr bzw. Fr
ab 14.00 Uhr . Der AN erhält durch die Bauleitung die entsprechenden Schlüssel.  Beim späterem Arbeitsende
sind die Tore und Türen dann auf- und wieder abzuschließen.

Sollte das Abschließen durch die Handwerker nicht funktionieren, so behält sich der AG insbesondere in
der Endphase der Baustelle vor, einen Wachdienst mit der Schließung der Baustellentore und -türen zu
beauftragen. Die Kosten hierfür werden dann auf alle  Gewerke mit einem Kostenanteil von je 30,- € / Woche
der Wachdiensttätigkeit (erfahrungsgemäß begrenzt auf max. 4-5 Wochen in der Endphase ) umgelegt.

Kosten für die gesamte vorbeschriebene Baustelleneinrichtung

Pauschal
Menge: 1,000 Stk

*Hinweis: Tagelohnarbeiten*
Tagelohnarbeiten
Diese Arbeiten bedürfen nach Art und Umfang
der vorherigen Genehmigung der Bauleitung und sind für
Unvorhergesehenes angesetzt. Sie sind besonders
nachzuweisen.

Wöchentliche Vorlage der Tagelohnzettel mit Nachweis
von Material etc.

**01.01.10 Facharbeiterstunde**
Menge: 8,000 h

**01.01.15 Helferstunde**
Menge: 8,000 h

#### Untertitel 01.02 Linoleum

*Hinweis: Allgemeine Hinweise*
Allgemeine Hinweise:

Alle Komponenten des Aufbaus:
Grundierung, Spachtelung und Kleber Oberbelag müssen aus einer Herstellerlinie sein und über Prüfzeugnisse verfügen, die die Systemtauglichkeit nachweisen.

**01.02.5 Risse u. Sollbruchstellen säubern**
Risse u. Sollbruchstellen säubern, aussaugen u.
kraftschlüssig schließen
Menge: 50,000 m

**01.02.10 Reinigen des Untergrundes (Estrich)**
Reinigen des Untergrundes (Estrich) von grober
Verschmutzung, nach besonderer Anordnung des AG,
Art/ Umfang der Verschmutzung. Schuttmassen werden Eigentum des AG und sind zu beseitigen.

Einbauort: siehe Pläne
Menge: 100,000 m²

**01.02.15 Estrich anschleifen**
Heizestrich als Calciumsulfatestrich CA gem. DIN 18365
mittels Diamantschleifer anschleifen.
Schleifgut abtransportieren und entsorgen.
einschl. Gebühren.
Menge: 760,000 m²

**01.02.20 Unterboden säubern und grundieren**
Unterboden bestehend aus:

Heizestrich als Calciumsulfatestrich CA

säubern und mit einem geeignetem lösungsmittelfreien
Dispersionsanstrich grundieren

Einbauort: siehe Pläne
Menge: 760,000 m²

**01.02.25 Unterböden spachteln und schleifen**
Unterböden wie vorbeschrieben nach ausreichender
Trocknung des Vorstrichs in einer Stärke von
i.M. 2,0 mm mit objektgeeigneter, stuhlrollenfester,
zementgebundener Spachtelmasse spachteln u. schleifen
Menge: 760,000 m²

**01.02.30 Spachtelmasse als Nivellierestrich**
Spachtelmasse als Nivellierestrich,
für Höhenausgleich 2-5 mm
Menge: 200,000 m²

**01.02.35 Mehrpreis: Mehrstärke Höhenausgleichs**
Mehrpreis für Mehrstärke des zuvor beschriebenen Nivellierestrich Pos. 01.02.30 je 3 mm Mehrstärke

Erfordernis ist anzuzeigen, Umfang örtlich mit der Bauleitung festzulegen und für die Abrechnung zu erfassen,

Ausführung nur auf Anweisung der Bauleitung
Menge: 10,000 m²

**01.02.40 Zulage für Mehrstärke des vor beschr. Höhenausgleichs**
Zulage für Mehrstärke des vor beschr. Nivellierestrich
Pos. 01.02.35
je 3 mm Mehrstärke ab vorhandener Stärke 6mm
Menge: 10,000 m²

**01.02.45 Estrichrandstreifen abschneiden**
Überstehende Estrichrandstreifen nach dem Spachteln bündig mit der Oberkante abschneiden und ordnungsgemäß entsorgen einschl. Gebühren.

Höhe des Abschnittkante richtet sich nach der Ausführung der Sockelleiste.
Im Bereich der Fassadenbrüstungen ist der Estrichrandstreifen erst nach dem Einbau der Stuhlleiste / Sockelleiste auszuführen.
Menge: 500,000 m

**01.02.50 Bodenbelag Linoleum D 2,5mm uni bis marmoriert**
Bodenbelag aus Linoleum DIN EN ISO 24011
mit werkseitiger Oberflächenvergütung, in mehreren Schichten aufgetragen und mehrfach ausgehärtet

- Einstufung DIN EN ISO 10874 Klasse 34 (gewerblicher
  Bereich I sehr starke Beanspruchung)
- antistatisch, Aufladungsspannung im Begehversuch
  DIN EN 1815 max. 2 kV,
- Trittschallverbesserungsmaß über 4 bis 6 dB,
  DIN EN ISO 10140-3,
- geeignet für Stuhlrollen DIN EN 12529 Typ W,
- beständig gegen Öle, Fette und Zigarettenglut
- Brandverhaltensklasse DIN EN 13501-1 CFL-s1,
- Brandverhalten: DIN 4102 I B1
- Bewertungsgruppe Rutschgefahr R 9 ASR A1.5, und GUV
- CO2 - neutrale Herstellung Cradle to Gate,

Dicke 2,5 mm, in Bahnen, Bahnenbreite 200 cm, Oberfläche glatt, einfarbige Flächenwirkung feine Musterung/Marmorierung, Farbton nach Standardkollektion, mit Fußbodenheizung, auf vollflächig gespachtelten Untergrund, Spachtelung wird gesondert vergütet, vollflächig kleben

Fabrikat der Planung:
Forbo Marmoleum® Concrete 2,5mm
Musterung:  Betonoptik
Farbton:  3712 orange shimmmer
NCS-Farbcode:  S 4005-Y20R

Abmessungen, Eigenschaften und Optik gem. Bemusterung

angebotenes Fabrikat: '...............................'
  (vom Bieter auszufüllen)

Klebstoff, Hersteller/Typ  ‘geeigneter Linoleum Dispersionsklebstoff nach Herstellerangabe‘,
Klebstoff, Hersteller/Typ
'............................'
(vom Bieter einzutragen.)
Menge: 760,000 m²

**01.02.55 Mehrpreis: Fräsen und Ausfugen der Belagsnähte**
Mehrpreis für zuvor beschriebenen Bodenbelag aus Linoleum Pos. 01.02.50 für Fräsen und Ausfugen der Belagsnähte mit Schmelzschweissdraht MC
(multicoloriert), nach Verarbeitungsempfehlung des Herstellers, Farbton dem Bodenbelag angepasst.
Menge: 760,000 m²

**01.02.60 Unterlage Corkment 2,0mm**
Unterlage zur Verbesserung der Trittschalldämmung in Abstimmung mit dem Bodenbelag,
aus Corkmentbahnen DIN EN 12455,

- Trittschallverbesserungsmaß  EN ISO 10140-3  14 dB, in Kombination mit Linoleum Oberbelag
- Resteindruck  DIN EN ISO 24343 <  0,3 mm

Dicke 2,0 mm, in Bahnen, Bahnenbreite 200 cm,  auf vollflächig gespachtelten Untergrund kleben,

Brandverhalten in Kombination mit dem Linoleum 2,5 mm gemäß DIN EN 13501 Klasse Cfl-s1,
ein entsprechender Nachweis der Einstufung der Brandeigenschaften des Belagsaufbaus ist vom Bieter
vorzulegen.

Fabrikat der Planung:
 ‘Forbo Corkment 2,0 mm‘ oder gleichwertig,

Hersteller/Typ
angebotenes Farbikat: '..........................'
  (vom Bieter einzutragen)
Klebstoff, Hersteller / Typ
Fabrikat der Planung:
‘geeigneter Linoleum Dispersionsklebstoff nach Herstellerangabe‘

Hersteller/Typ
angebotenes Farbikat: '..........................'
  (vom Bieter einzutragen)
Menge: 65,000 m²

**01.02.65 Sauberlaufmatte**
Strapazierfähiges Sauberlaufsystem im Eingangs- und Innenbereich mit starker Begehungsfrequenz.

- Herstellungsart: getuftet, 5/32" Schnittpol
- Polmaterial: recyceltes Polyamid
- Trägermaterial: Polyesterfaservlies
- Rückenmaterial: Everfort Vinyl
Hergestellt in Europa mit phthalatfreiem Vinylrücken und zu 100% recyclingfähig,
Einsatzbereich: starke Frequentierung im Eingangs- und Innenbereich
- Gesamtdicke (ISO 1765): 9,0 mm
- Gesamtgewicht (ISO 8543): 4.050 g/m²
- Poleinsatzgewicht (ISO 8543): 920 g/m²
- Brandverhalten (EN 13501-1): Bfl-s1
Rollen inkl. 2,5 cm Everfort-Vinylstoßrand: 205 cm
Verlegung Rollen: auf vollflächig gespachtelten Untergrund kleben mit einer Haftfixierung
Fabrikat der Planung: Forbo Coral Brush
oder gleichwertig,
Dessin/Farbe: meliert mit Kratzgarn
Farbton nach Wahl des AG aus der Standardkollektion,
Sauberlaufsystem, Hersteller/Typ
Belag, Hersteller/Typ

'..........................'
(vom Bieter einzutragen)
Abrechnungseinheit: m²
liefern und einsetzen
(erforderliche Stoßausbildung ohne Beeinträchtigung der Laufrichtung)

Einbauort:  Windfang
Menge: 6,000 m²

**01.02.70 Rahmen passend für Sauberlaufmatte**
Rahmen passend für zuvor beschriebene Sauberlaufmatte Pos. 01.02.65 liefern und inkl. aller Eckausbildungen im Zuge der Linoleumarbeiten einbauen.
Rahmen aus zu liefernden Belagsabschlußwinkeln, Alu
Hiermit ist das Einbauen der Winkel und höhengerechte Spachteln des Estrichs einschl. Spachtelmaterial für den Einbau der Matteneinlage abgegolten.

Abmessung Rahmen: wie zuvor beschrieben
Absenktiefe:  bis 30 mm
Menge: 10,000 m

**01.02.75 Beschichtung Estrichflächen unter Sauberlaufmatte**
Beschichtung Estrichfläche unter Sauberlaufmatte mit:

Zweikomponentige Versiegelung auf Epoxidharz-Basis für begeh- und befahrbare Bodenflächen mit mittlerer Belastung im Innenbereich.
seidenglänzend, lösemittelfrei gute chemische und mechanische Beständigkeit hohe Reinigunsfähigkeit speziell für Garagen, Lager- und Verkaufsräume geeignet
geprüft als rutschhemmende Beschichtung

Standardfarbtöne RAL 7030 steingrau
  RAL 7032 kieselgrau

Verarbeitung gem. Herstellerrichtlinie
Menge: 6,000 m²

**01.02.80 Abdeckung des verlegten Linoleums**
Den verlegten Linoleumboden durch Abdeckung mit Abdeckpappe vor den in der letzten Bauphase möglichen Beschädigungen schützen, damit eine mängelfreie Abnahme erfolgen kann.
Grammatur ≥ 320 g/m², einschl. zeitversetztes Entfernen und Entsorgung
Menge: 760,000 m²

**01.02.85 Zusätzliche Abdeckung der Laufzone**
Zusätzliche Abdeckung der Laufzone aus Hartfaserplatten, als besonderer Schutz des
Bodenbelages, begehbar, liefern, herstellen
und vorhalten, einschl. der späteren Beseitigung.
Das beseitigte Material wird Eigentum des AN.

Ausführung nur nach Aufforderung und Anweisung durch die Bauleitung.
Menge: 50,000 m²

*Hinweis: Anschluss Bodenbelag an aufgehende Bauteile*
Der neue Linoleumbelag stößt in der Holzbau-KiTA
- an Wände mit Gipskartonbekleidung und
- an Wände mit einer sichtbar bleibenden hölzernen Dreischichtplattenbekleidung (D = 19mm, Fichte/Tanne, A-Sortierung, Hartwachs geölt)

Die Gipskartonwände werden weiß gestrichen. Die Randfuge Linoleum/Wand wird von einer aufliegenden weißen Sockelleiste verdeckt.

Die Randfuge Linoleum/Wand an den Wänden mit einer Fi/Ta-Dreischichtplatte wird von einer flächenbündigen Sockelleiste in Sichtholzoberfläche verdeckt.

**01.02.90 Sockelleiste B/H 20/60 rechteckig Buche**
*** Bezugsbeschreibung
Sockelleiste, Querschnitt B/H 20/60 mm, rechteckig, Oberkante abgerundet, R 2-3 mm, eingefräste Nut 3/3 mm, aus Buche FASY, Oberfläche in mind. 3 Arbeitsgängen decken lackiert, RAL 9016, seidenmatt, (2 Sichtseiten und Unterseite),

Ausführung  gem. Detail D01

mit Schrauben befestigen, sichtbar, Linsenkopfschrauben, Edelstahl, Innensechsrund, geordnetes Schraubbild

Stöße und Ecken sind fachgerecht auf Gehrung zu schneiden, sichtbare Schnittflächen sind örtlich nachzubehandeln, Unterbrechungen an Türen etc sind auf Gehrung (als Kopfstück) zu setzen

Untergrund der Befestigung GK auf OSB/Gipsfaserplatte.
Menge: 280,000 m

**01.02.95 Sockelleiste als Flachleiste 30 x 10 mm (hxb)**
*** wie Position 01.02.90
als Flachleiste 30 x 10 mm (hxb)

- aufliegend eingebaut vor bodentiefen Fenstern,
  versenkte Nagelköpfe, auf gleichmäßige Nagelabstände
  ist zu achten

Ausführung nur nach ausdrücklicher Aufforderung durch die Bauleitung

liefern und fluchtgerecht montieren
Menge: 10,000 m

**01.02.100 Wie vor, jedoch Sockelleiste aus Fichte/Tanne, Einbau flächenbündig**
*** wie Position 01.02.90
aus Fichte/Tanne, A-Sortierung, eingefräste Nut 3/3 bis 5/5 mm nach Muster
Oberfläche Hartwachs geölt, Einbau flächenbündig,

Ausführung  gem. Detail D01
Menge: 160,000 m

**01.02.105 Sockelleiste aus Fichte/Tanne-Dreischichtplatte des**
*** wie Position 01.02.90
Sockelleiste aus Fichte/Tanne-Dreischichtplatte des Gewerk Holzbau erstellen, Montage flächenbündig,

Das Material wird bauseits durch das Gewerk Holzbau gestellt.
Menge: 20,000 m

**01.02.110 Zulage Herstellen von Randfugen/Abschlussfugen**
Zulage für das Herstellen von erforderlichen sichtbaren Randfugen/Abschlussfugen, Bodenbelag an Wände, Einbauten wie z.B. Fassadenelementen, Türzargen usw.,an denen keine Sockelleisten angebracht werden.
Sauberes Anarbeiten mit geraden Schnittkanten, so dass
eine Versiegelung nicht erforderlich wird.
Menge: 50,000 m

**01.02.115 Aluwinkel als Belagsabschluss bei wechselnden Belägen**
Aluwinkel als Belagsabschluss bei wechselnden Belägen
liefern und montieren
Menge: 10,000 m

**01.02.120 Aluminium-Dehnfugenprofil**
Aluminium-Dehnfugenprofil
im Bereich der Türschwellen etc.,
für Beläge bis 3 mm., mit Loch-Stanzung.
EPDM-Fuge, vulkanisiert, im Farbton passend zum Belag,
liefern und un fachgerecht montieren,
Zuschnitt und passgenaues einarbeiten des Bodenbelags ist einzurechnen,
Menge: 58,000 m

**01.02.125 dauerelastisches Verfugen von Anschlüssen zu den**
dauerelastisches Verfugen von Anschlüssen zu den anderen Bauteilen in passender Farbe zu dem ausgewählten Boden.

Die dauerelastische Verfugung erfolgt nicht sichtbar im Zuge der Sockelleistenverlegung unterseitig der Sockelleiste.

Ausführung gem. Anlage.

Der Bauleitung sind min. drei beispielhaft ausgeführte Stellen anzuzeigen und zu dokumentieren.
Menge: 500,000 m

**01.02.130 Mehrpreis: dauerelastisches Verfugen von Türzargen**
Mehrpreis für dauerelastisches Verfugen von Türzargen
sonst wie vor beschriebener Pos. 01.02.125
(beide Zargenprofile abgerechnet als 1 Stk)
Menge: 50,000 St

**01.02.135 Edelstahl-Abdeckprofil frei Baustelle liefern**
Edelstahl-Abdeckprofil frei Baustelle liefern
und im Übergang Sportboden zu Linoleum
fachgerecht aufbringen.

Abmessungen:
Länge: ca. 1500 mm,
Breite: ca. 50 - 55 mm
Dicke: 3mm

Kanten gefast, Lochbohrung für Treibriegel, Senklochbohrungen zur Befestigung

Einbauort: MZR
Menge: 2,000 m

**01.02.140 Bauschlussreinigung**
Bauschlussreinigung, zeitversetzt zum Verlegen des Bodens, entsprechend den allgemeinen Reinigungs- und Pflegeempfehlungen  des Herstellers:

- Bodenbelag von Handwerkerschmutz befreien,
- Belag maschinell mit einer Einscheibenmaschine
  reinigen,
- Schmutzflotte aufnehmen,
- mit klarem Wasser gründlich nachspülen
- Schmutzflotte aufnehmen,
- Boden trocknen lassen

Das werkseitige Pflegefinish darf durch die Reinigung nicht entfernt werden!

Die Ausführung der Leistung hat vor Übergabe an den Nutzer zu erfolgen. Evtl. zusätzlich erforderliche Anfahrten sind einzukalkulieren.
Menge: 760,000 m²

**01.02.145 Sauberlaufmatten Bauphase**
einfache Sauberlaufmatten für die Bauphase
aus "Teppichresten", Restverschnitt
Nadelfilz od. ä.
Abmessungen ca. 1,00 x 2,00 m (geeignete Größe)

Übergabe an die Bauleitung nach Fertigstellung / im Zuge der eigenen Leistung

Einbauort:  Windfang / Zugang Baustelle innen
Menge: 10,000 m²
